# Impermeabilización bajo revestimiento cerámico o pétreo

- Propiedad del archivo: CYPE INGENIEROS, S.A.
- Formato: FIEBDC-3/2002
- Divisa: EUR
- Costes indirectos: 3.00 %
- IVA: 21.00 %

**NIH070** m² Impermeabilización bajo revestimiento cerámico o pétreo, en paramentos verticales y horizontales de locales húmedos, con el sistema Webersys Protec "WEBER", formado por dos capas de impermeabilizante líquido elástico, Webersys Protec "WEBER", con un rendimiento de 0,8 kg/m²; y banda de refuerzo Weber Imperbanda "WEBER" de 120 mm de anchura, en puntos singulares; previa aplicación de imprimación, Weberprim RP "WEBER".
Impermeabilización bajo revestimiento cerámico o pétreo, en paramentos verticales y horizontales de locales húmedos, con el sistema Webersys Protec "WEBER", formado por dos capas de impermeabilizante líquido elástico, Webersys Protec "WEBER", con un rendimiento de 0,8 kg/m²; y banda de refuerzo Weber Imperbanda "WEBER" de 120 mm de anchura, en puntos singulares; previa aplicación de imprimación, Weberprim RP "WEBER".
Incluye: Limpieza y preparación de la superficie soporte. Aplicación de la imprimación. Colocación de la banda de refuerzo. Aplicación de la primera capa de impermeabilizante. Aplicación de la segunda capa de impermeabilizante.
Criterio de medición de proyecto: Superficie medida según documentación gráfica de Proyecto.
Criterio de medición de obra: Se medirá la superficie realmente ejecutada según especificaciones de Proyecto.
Criterio de valoración económica: El precio no incluye el revestimiento.

| Código | Ud | Descripción | Rendimiento | Precio | Importe |
|---|---|---|---|---|---|
| mt15web040a | kg | Imprimación a base de resinas sintéticas y aditivos específicos, Weberprim RP "WEBER". (material) | 0.170 | 7.50 | 1.28 |
| mt15web050a | kg | Impermeabilizante líquido elástico, Webersys Protec "WEBER", a base de resinas sintéticas, cargas minerales y aditivos especiales. (material) | 0.800 | 9.13 | 7.30 |
| mt15web060a | m² | Banda de refuerzo Weber Imperbanda "WEBER" de 120 mm de anchura, a base de elastómeros y poliéster (material) | 0.800 | 1.66 | 1.33 |
| mo032 | h | Oficial 1ª aplicador de productos impermeabilizantes. (mano de obra) | 0.222 | 17.54 | 3.89 |
| mo070 | h | Ayudante aplicador de productos impermeabilizantes. (mano de obra) | 0.111 | 16.43 | 1.82 |
| % | % | Costes directos complementarios | 2 % | 15.62 | 0.31 |
|  |  | Costes directos |  |  | 15.93 |
