# Impermeabilización de remate superior de antepecho y fachada, realizada mediante revestimiento elástico impermeabilizante Webertec Hydrostop "WEBER", color gris, aplicado a rodillo en tres manos

- Propiedad del archivo: CYPE INGENIEROS, S.A.
- Formato: FIEBDC-3/2002
- Divisa: EUR
- Costes indirectos: 3.00 %
- IVA: 21.00 %

## N Aislamientos e impermeabilizaciones

### NI Impermeabilizaciones

#### NIF Fachadas

**NIF040** m² Impermeabilización de remate superior de antepecho y fachada, realizada mediante revestimiento elástico impermeabilizante Webertec Hydrostop "WEBER", color gris, aplicado a rodillo en tres manos.
Formación de impermeabilización de remate superior de antepecho y fachada, realizada mediante aplicación de tres manos de revestimiento elástico impermeabilizante Webertec Hydrostop "WEBER", color gris, compuesto de polímeros sintéticos en dispersión, cargas y pigmentos minerales y fibras, la primera mano diluida con un 15 a 20% de agua y las siguientes sin diluir, preparado para recibir el elemento de protección (no incluido en este precio). Incluso p/p de limpieza y preparación de la superficie soporte.
Incluye: Limpieza y preparación de la superficie en la que ha de aplicarse la impermeabilización. Aplicación del impermeabilizante.
Criterio de medición de proyecto: Superficie medida según documentación gráfica de Proyecto.
Criterio de medición de obra: Se medirá la superficie realmente ejecutada según especificaciones de Proyecto.

| Código | Ud | Descripción | Rendimiento | Precio | Importe |
|---|---|---|---|---|---|
| mt28mic030k | kg | Revestimiento elástico impermeabilizante Webertec Hydrostop "WEBER", color gris, compuesto de polímeros sintéticos en dispersión, cargas y pigmentos minerales y fibras. (material) | 2.250 | 3.81 | 8.57 |
| mo032 | h | Oficial 1ª aplicador de productos impermeabilizantes. (mano de obra) | 0.112 | 17.54 | 1.96 |
| mo070 | h | Ayudante aplicador de productos impermeabilizantes. (mano de obra) | 0.112 | 16.43 | 1.84 |
| % | % | Costes directos complementarios | 2 % | 12.37 | 0.25 |
|  |  | Costes directos |  |  | 12.62 |
