# Solado de mosaico de vidrio

- Propiedad del archivo: CYPE INGENIEROS, S.A.
- Formato: FIEBDC-3/2002
- Divisa: EUR
- Costes indirectos: 3.00 %
- IVA: 21.00 %

## R Revestimientos y trasdosados

### RS Pavimentos

#### RSG De baldosas cerámicas

**RSG013** m² Solado de mosaico de vidrio.
Suministro y ejecución de pavimento mediante el método de colocación en capa fina, de mosaico de vidrio, de 2,5x2,5 cm, para uso interior; recibidas con adhesivo cementoso de fraguado normal, de altas prestaciones, C1 T, según UNE-EN 12004, con deslizamiento reducido Webercol Dur "WEBER", color gris, con doble encolado y rejuntadas con mortero de juntas cementoso mejorado, tipo CG2 W A, según UNE-EN 13888, con absorción de agua reducida y resistencia elevada a la abrasión, Webercolor Junta Ancha "WEBER", color Blanco. Incluso cortes y limpieza, formación de juntas perimetrales continuas, de anchura no menor de 5 mm, en los límites con paredes, pilares exentos y elevaciones de nivel y, en su caso, juntas de partición y juntas estructurales o de dilatación existentes en el soporte.
Incluye: Limpieza y comprobación de la superficie soporte. Replanteo de los niveles de acabado. Replanteo de la disposición de las piezas y juntas de movimiento. Aplicación del adhesivo. Colocación de las piezas empleando llana de goma. Relleno de las juntas de movimiento. Rejuntado. Eliminación y limpieza del material sobrante. Limpieza inicial del pavimento al finalizar la obra.
Criterio de medición de proyecto: Superficie útil, medida según documentación gráfica de Proyecto. No se ha incrementado la medición por roturas y recortes, ya que en la descomposición se ha considerado un 5% más de piezas.
Criterio de medición de obra: Se medirá la superficie realmente ejecutada según especificaciones de Proyecto.

| Código | Ud | Descripción | Rendimiento | Precio | Importe |
|---|---|---|---|---|---|
| mt09mcw010d | kg | Adhesivo cementoso de fraguado normal, de altas prestaciones, C1 T, según UNE-EN 12004, con deslizamiento reducido Webercol Dur "WEBER", color gris, a base de cemento gris, resina sintética, áridos silíceos y calcáreos y aditivos orgánicos e inorgánicos, con resistencia a la inmersión en agua. (material) | 4.000 | 0.27 | 1.08 |
| mt19aaa015a1400 | m² | Mosaico decorativo de vidrio, para revestimientos interiores, 2,5x2,5 cm, serie lisa, de varios colores. (material) | 1.050 | 14.00 | 14.70 |
| mt09mcw050ha | kg | Mortero de juntas cementoso mejorado, tipo CG2 W A, según UNE-EN 13888, con absorción de agua reducida y resistencia elevada a la abrasión, Webercolor Junta Ancha "WEBER", color Blanco, compuesto de cemento, áridos calcáreos, resinas sintéticas, aditivos orgánicos e inorgánicos específicos y pigmentos minerales, con muy bajo contenido de sustancias orgánicas volátiles (VOC), de endurecimiento sin retracción e impermeable al agua, para rejuntado de todo tipo de piezas cerámicas y piedras naturales, para juntas de 3 a 15 mm. (material) | 0.380 | 1.00 | 0.38 |
| mo023 | h | Oficial 1ª solador. (mano de obra) | 0.499 | 21.41 | 10.68 |
| mo061 | h | Ayudante solador. (mano de obra) | 0.249 | 20.34 | 5.06 |
| % | % | Costes directos complementarios | 2 % | 31.90 | 0.64 |
|  |  | Costes directos |  |  | 32.54 |
