# Impermeabilización de cubiertas

- Propiedad del archivo: CYPE INGENIEROS, S.A.
- Formato: FIEBDC-3/2002
- Divisa: EUR
- Costes indirectos: 3.00 %
- IVA: 21.00 %

**NIG320** m² Impermeabilización de cubiertas, realizada mediante el sistema "WEBER", formado por membrana elástica impermeabilizante, monocomponente a base de poliuretano, Webertec Hydrolastic "WEBER", 1,7 kg/m², previa imprimación con imprimación bicomponente a base de resina epoxi, Weberprim PM35 "WEBER", 0,15 l/m², colocación de malla en toda la superficie y en puntos singulares, geotextil de poliéster Weber Hydrovelo "WEBER", acabado con una mano de revestimiento bicomponente a base de poliuretano alifático, Weberdry Pur Coat Aqua "WEBER".
Impermeabilización de cubiertas, realizada mediante el sistema "WEBER", formado por membrana elástica impermeabilizante, monocomponente a base de poliuretano, Webertec Hydrolastic "WEBER", 1,7 kg/m², previa imprimación con imprimación bicomponente a base de resina epoxi, Weberprim PM35 "WEBER", 0,15 l/m², colocación de malla en toda la superficie y en puntos singulares, geotextil de poliéster Weber Hydrovelo "WEBER", acabado con una mano de revestimiento bicomponente a base de poliuretano alifático, Weberdry Pur Coat Aqua "WEBER".
Incluye: Aplicación de la imprimación. Colocación de la malla. Aplicación del impermeabilizante. Aplicación de la mano de acabado.
Criterio de medición de proyecto: Superficie medida en proyección horizontal, según documentación gráfica de Proyecto, desde las caras interiores de los antepechos o petos perimetrales que la limitan.
Criterio de medición de obra: Se medirá, en proyección horizontal, la superficie realmente ejecutada según especificaciones de Proyecto, desde las caras interiores de los antepechos o petos perimetrales que la limitan.
Criterio de valoración económica: El precio no incluye la superficie soporte.

| Código | Ud | Descripción | Rendimiento | Precio | Importe |
|---|---|---|---|---|---|
| mt15web005a | l | Imprimación bicomponente a base de resina epoxi, Weberprim PM35 "WEBER". (material) | 0.150 | 19.31 | 2.90 |
| mt15web010a | kg | Membrana elástica impermeabilizante, monocomponente a base de poliuretano, Webertec Hydrolastic "WEBER". (material) | 1.700 | 7.27 | 12.36 |
| mt15web020a | m² | Geotextil de poliéster Weber Hydrovelo "WEBER". (material) | 1.200 | 2.60 | 3.12 |
| mt15web030a | kg | Revestimiento bicomponente a base de poliuretano alifático, Weberdry Pur Coat Aqua "WEBER". (material) | 0.200 | 18.05 | 3.61 |
| mo032 | h | Oficial 1ª aplicador de productos impermeabilizantes. (mano de obra) | 0.223 | 17.54 | 3.91 |
| mo070 | h | Ayudante aplicador de productos impermeabilizantes. (mano de obra) | 0.223 | 16.43 | 3.66 |
| % | % | Costes directos complementarios | 2 % | 29.56 | 0.59 |
|  |  | Costes directos |  |  | 30.15 |
