# Obturación instantánea de vía de agua en el interior de muro de hormigón, con mortero

- Propiedad del archivo: CYPE Ingenieros S.A.
- Formato: FIEBDC-3/2016
- Programa: Generador de precios de la construcción. CYPE Ingenieros, S.A.
- Fecha: 21/10/2021
- Divisa: EUR
- Costes indirectos: 3 %
- IVA: 21 %

## N Aislamientos e impermeabilizaciones

### NI Impermeabilizaciones

#### NIO Aberturas en muros

**NIO010** Ud Obturación instantánea de vía de agua en el interior de muro de hormigón, con mortero.
Obturación instantánea de vía de agua en el interior de muro de hormigón, con mortero cementoso, de fraguado rápido, Webertec Imperstop "WEBER", presionando con fuerza sobre la zona a obturar, en tantas capas como sean necesarias hasta conseguir el corte de la vía de agua.
Incluye: Limpieza y preparación de la superficie. Aplicación del producto. Alisado final de la superficie.
Criterio de medición de proyecto: Número de unidades previstas, según documentación gráfica de Proyecto.
Criterio de medición de obra: Se medirá el número de unidades realmente ejecutadas según especificaciones de Proyecto.

| Código | Ud | Descripción | Rendimiento | Precio | Importe |
|---|---|---|---|---|---|
| mt09liw010a | kg | Mortero cementoso, de fraguado rápido, Webertec Imperstop "WEBER", para obturación de vías de agua en grietas y fisuras en superficies de hormigón o cemento. (material) | 0.44 | 6.23 | 2.741 |
| mo032 | h | Oficial 1ª aplicador de productos impermeabilizantes. (mano de obra) | 0.072 | 19.03 | 1.370 |
| mo070 | h | Ayudante aplicador de productos impermeabilizantes. (mano de obra) | 0.12 | 18.05 | 2.166 |
| % | % | Costes directos complementarios | 2 % | 6.277 | 0.126 |
|  |  | Costes directos |  |  | 6.403 |

Residuos:
- colocación: mt09liw010a; factor de residuo 0.021

## Recursos

**mt09liw010a** kg Mortero cementoso
Datos técnicos: Coste energético 2.757 MJ; Emisión de CO2 0.186 kg; Código LER 17 01 01; Masa del elemento 1 kg; Volumen 0.000667 m3
Residuos:
- embalaje: re150101 Envases de papel y cartón. (componente de residuo); rendimiento 0.014 kg; Código LER 15 01 01; Masa del elemento 1 kg; Volumen 0.001333 m3
- embalaje: re170201 Madera. (componente de residuo); rendimiento 0.004 kg; Código LER 17 02 01; Masa del elemento 1 kg; Volumen 0.000909 m3
- embalaje: re170203 Plástico. (componente de residuo); rendimiento 0.003 kg; Código LER 17 02 03; Masa del elemento 1 kg; Volumen 0.001667 m3
