# Base de mortero ligero autonivelante de cemento

- Propiedad del archivo: CYPE Ingenieros S.A.
- Formato: FIEBDC-3/2016
- Programa: Generador de precios de la construcción. CYPE Ingenieros, S.A.
- Fecha: 21/10/2021
- Divisa: EUR
- Costes indirectos: 3 %
- IVA: 21 %

## R Revestimientos y trasdosados

### RS Pavimentos

#### RSB Bases de pavimento y grandes recrecidos

**RSB012** m² Base de mortero ligero autonivelante de cemento.
Base para pavimento interior, de 40 mm de espesor, de mortero ligero autonivelante Weberfloor Light Rapid "WEBER", CT - C16 - F3 según UNE-EN 13813, vertido con mezcladora-bombeadora, sobre lámina de aislamiento para formación de suelo flotante; y posterior aplicación de líquido de curado incoloro, (0,15 l/m²). Incluso banda de panel rígido de poliestireno expandido para la preparación de las juntas perimetrales de dilatación.
Incluye: Replanteo y marcado de niveles. Preparación de las juntas perimetrales de dilatación. Extendido del mortero mediante bombeo. Aplicación del líquido de curado.
Criterio de medición de proyecto: Superficie medida según documentación gráfica de Proyecto.
Criterio de medición de obra: Se medirá la superficie realmente ejecutada según especificaciones de Proyecto, sin deducir la superficie ocupada por los pilares situados dentro de su perímetro.
Criterio de valoración económica: El precio no incluye la lámina de aislamiento.

| Código | Ud | Descripción | Rendimiento | Precio | Importe |
|---|---|---|---|---|---|
| mt16pea020a | m² | Panel rígido de poliestireno expandido, según UNE-EN 13163, mecanizado lateral recto, de 10 mm de espesor, resistencia térmica 0,25 m²K/W, conductividad térmica 0,036 W/(mK), para junta de dilatación. (material) | 0.1 | 0.92 | 0.092 |
| mt09moc080c | kg | Mortero ligero autonivelante Weberfloor Light Rapid "WEBER", CT - C16 - F3 según UNE-EN 13813, compuesto por ligantes hidráulicos, resinas poliméricas, áridos silíceos, arcilla expandida y aditivos orgánicos e inorgánicos densidad >1300 kg/m³, usado en nivelación de pavimentos. (material) | 52 | 0.32 | 16.640 |
| mt09bnc020a | l | Líquido de curado incoloro, formado por una disolución de resinas sintéticas en base solvente, para el curado de hormigones y morteros. (material) | 0.15 | 5.82 | 0.873 |
| mq06pym020 | h | Mezcladora-bombeadora para morteros autonivelantes. (maquinaria) | 0.093 | 10.2 | 0.949 |
| mo031 | h | Oficial 1ª aplicador de mortero autonivelante. (mano de obra) | 0.119 | 19.03 | 2.265 |
| mo069 | h | Ayudante aplicador de mortero autonivelante. (mano de obra) | 0.119 | 18.05 | 2.148 |
| % | % | Costes directos complementarios | 2 % | 22.967 | 0.459 |
|  |  | Costes directos |  |  | 23.426 |

Residuos:
- colocación: mt16pea020a; factor de residuo 0.048
- colocación: mt09moc080c; factor de residuo 0.07
- colocación: mt09bnc020a; factor de residuo 0.0685872

## Recursos

**mt16pea020a** m² Panel rígido de poliestireno expandido
Datos técnicos: Coste energético 29.555 MJ; Emisión de CO2 1.037 kg; Código LER 17 06 04; Masa del elemento 0.3 kg; Volumen 0.0005 m3
Residuos:
- embalaje: re170203 Plástico. (componente de residuo); rendimiento 0.024 kg; Código LER 17 02 03; Masa del elemento 1 kg; Volumen 0.001667 m3

**mt09moc080c** kg Mortero ligero autonivelante Weberfloor Light Rapid "WEBER"
Datos técnicos: Coste energético 2.206 MJ; Emisión de CO2 0.182 kg; Código LER 17 09 04; Masa del elemento 1 kg; Volumen 0.000667 m3
Residuos:
- embalaje: re170203 Plástico; rendimiento 0.003 kg

**mt09bnc020a** l Líquido de curado incoloro
Datos técnicos: Coste energético 76.298 MJ; Emisión de CO2 4.131 kg; Código LER 17 09 04; Masa del elemento 0.86 kg; Volumen 0.000573 m3
Residuos:
- embalaje: re150104 Envases metálicos. (componente de residuo); rendimiento 0.043 kg; Código LER 15 01 04; Masa del elemento 1 kg; Volumen 0.001667 m3
