# Impermeabilización de depósito de agua. Sistema Weberdry Depósitos "WEBER"

- Propiedad del archivo: CYPE Ingenieros S.A.
- Formato: FIEBDC-3/2016
- Programa: Generador de precios de la construcción. CYPE Ingenieros, S.A.
- Fecha: 23/05/2025
- Divisa: EUR
- Costes indirectos: 3 %
- IVA: 21 %

## N Aislamientos e impermeabilizaciones

### NI Impermeabilizaciones

#### NIA Fosos de ascensor, depósitos y piscinas

**NIA210** m² Impermeabilización de depósito de agua. Sistema Weberdry Depósitos "WEBER".
Impermeabilización de depósito de agua potable constituido por muro de superficie lisa de hormigón, elementos prefabricados de hormigón o revocos de mortero rico en cemento. Sistema Weberdry Depósitos "WEBER", formado por membrana elástica impermeabilizante de dos componentes a base de poliuretano, Weberdry Pur Seal 2K "WEBER", (2,5 kg/m²), previa aplicación de imprimación, Weberprim EP2k "WEBER", (0,15 l/m²), colocación de malla en toda la superficie y en puntos singulares, geotextil de poliéster Weberdry Fabric 65 "WEBER".
Incluye: Limpieza de la superficie soporte. Aplicación de la imprimación. Armado de la superficie. Resolución de los puntos singulares. Aplicación del impermeabilizante.
Criterio de medición de proyecto: Superficie medida según documentación gráfica de Proyecto.
Criterio de medición de obra: Se medirá la superficie realmente ejecutada según especificaciones de Proyecto.

| Código | Ud | Descripción | Rendimiento | Precio | Importe |
|---|---|---|---|---|---|
| mt09moc007a | kg | Imprimación, Weberprim EP2k "WEBER", para la adherencia de morteros autonivelantes a soportes cementosos. (material) | 0.15 | 23.3 | 3.495 |
| mt15web100a | kg | Membrana elástica impermeabilizante de dos componentes a base de poliuretano, Weberdry Pur Seal 2K "WEBER", con resistencia al tránsito peatonal, a los agentes químicos y a las aguas residuales, apta para estar en contacto con agua potable. (material) | 2.5 | 10.32 | 25.800 |
| mt15web020a | m² | Geotextil de poliéster Weberdry Fabric 65 "WEBER". (material) | 1.2 | 4.11 | 4.932 |
| mo032 | h | Oficial 1ª aplicador de productos impermeabilizantes. (mano de obra) | 0.15 | 23.1 | 3.465 |
| mo070 | h | Ayudante aplicador de productos impermeabilizantes. (mano de obra) | 0.15 | 21.94 | 3.291 |
| % | % | Costes directos complementarios | 2 % | 40.983 | 0.820 |
|  |  | Costes directos |  |  | 41.803 |

Residuos:
- colocación: mt09moc007a Imprimación, Weberprim EP2k "WEBER", para la adherencia de morteros autonivelantes a soportes cementosos; factor de residuo 0.03
- colocación: mt15web100a; factor de residuo 0.03
- colocación: mt15web020a Geotextil de poliéster Weberdry Fabric 65 "WEBER"; factor de residuo 0.035

## Recursos

**mt09moc007a** kg Imprimación, Weberprim EP2k "WEBER", para la adherencia de morteros autonivelantes a soportes cementosos
Datos técnicos: Coste energético 75.527 MJ; Emisión de CO2 2.872 kg; Código LER 17 09 04; Masa del elemento 1 kg; Volumen 0.000667 m3
Residuos:
- embalaje: re170203 Plástico. (componente de residuo); rendimiento 0.003 kg; Código LER 17 02 03; Masa del elemento 1 kg; Volumen 0.001667 m3

**mt15web100a** kg Membrana elástica impermeabilizante de dos componentes a base de poliuretano
Datos técnicos: Coste energético 144.222 MJ; Emisión de CO2 7.002 kg; Código LER 17 09 04; Masa del elemento 1 kg; Volumen 0.000667 m3
Residuos:
- embalaje: re150104 Envases metálicos. (componente de residuo); rendimiento 0.003 kg; Código LER 15 01 04; Masa del elemento 1 kg; Volumen 0.001667 m3

**mt15web020a** m² Geotextil de poliéster Weberdry Fabric 65 "WEBER"
Datos técnicos: Coste energético 5.986 MJ; Emisión de CO2 0.305 kg; Código LER 17 06 04; Masa del elemento 0.06 kg; Volumen 0.0001 m3
Residuos:
- embalaje: re170203 Plástico; rendimiento 0.034 kg
