# Impermeabilización líquida de cubiertas. Sistema Weberdry Cubiertas "WEBER"

- Propiedad del archivo: CYPE Ingenieros S.A.
- Formato: FIEBDC-3/2016
- Programa: Generador de precios de la construcción. CYPE Ingenieros, S.A.
- Fecha: 23/01/2025
- Divisa: EUR
- Costes indirectos: 3 %
- IVA: 21 %

## N Aislamientos e impermeabilizaciones

### NL Impermeabilizaciones líquidas

#### NLG Cubiertas, galerías y balcones

**NLG255** m² Impermeabilización líquida de cubiertas. Sistema Weberdry Cubiertas "WEBER".
Impermeabilización líquida de cubiertas. Sistema Weberdry Cubiertas "WEBER" formado por membrana elástica impermeabilizante, monocomponente a base de poliuretano con base disolvente, Weberdry Pur Seal "WEBER", 2,5 kg/m², previa aplicación de imprimación, Weberprim EP2k "WEBER", 0,15 l/m², colocación de malla en toda la superficie y en puntos singulares, geotextil de poliéster Weberdry Fabric 65 "WEBER", acabado con una mano de barniz de poliuretano alifático monocomponente con base disolvente, Weberdry Pur Coat "WEBER", color blanco.
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt09moc007a | kg | Imprimación, Weberprim EP2k "WEBER", para la adherencia de morteros autonivelantes a soportes cementosos. (material) | 0.15 | 23.3 | 3.495 |
| mt15web070a | kg | Membrana elástica impermeabilizante, monocomponente a base de poliuretano con base disolvente, Weberdry Pur Seal "WEBER", permeable al vapor de agua. (material) | 2.5 | 11.73 | 29.325 |
| mt15web020a | m² | Geotextil de poliéster Weberdry Fabric 65 "WEBER". (material) | 1.2 | 4.11 | 4.932 |
| mt15web025a | kg | Barniz de poliuretano alifático monocomponente con base disolvente, Weberdry Pur Coat "WEBER", color blanco. (material) | 0.2 | 27.67 | 5.534 |
| mo032 | h | Oficial 1ª aplicador de productos impermeabilizantes. (mano de obra) | 0.25 | 23.1 | 5.775 |
| mo070 | h | Ayudante aplicador de productos impermeabilizantes. (mano de obra) | 0.25 | 21.94 | 5.485 |
| % | % | Costes directos complementarios | 2 % | 54.546 | 1.091 |
|  |  | Costes directos |  |  | 55.637 |

Residuos:
- colocación: mt09moc007a Imprimación, Weberprim EP2k "WEBER", para la adherencia de morteros autonivelantes a soportes cementosos; factor de residuo 0.03
- colocación: mt15web070a; factor de residuo 0.03
- colocación: mt15web020a Geotextil de poliéster Weberdry Fabric 65 "WEBER"; factor de residuo 0.035
- colocación: mt15web025a Barniz de poliuretano alifático monocomponente con base disolvente, Weberdry Pur Coat "WEBER", color blanco; factor de residuo 0.0275

## Recursos

**mt09moc007a** kg Imprimación, Weberprim EP2k "WEBER", para la adherencia de morteros autonivelantes a soportes cementosos
Datos técnicos: Coste energético 75.527 MJ; Emisión de CO2 2.872 kg; Código LER 17 09 04; Masa del elemento 1 kg; Volumen 0.000667 m3
Residuos:
- embalaje: re170203 Plástico. (componente de residuo); rendimiento 0.003 kg; Código LER 17 02 03; Masa del elemento 1 kg; Volumen 0.001667 m3

**mt15web070a** kg Membrana elástica impermeabilizante
Datos técnicos: Coste energético 144.209 MJ; Emisión de CO2 7.002 kg; Código LER 17 09 04; Masa del elemento 1 kg; Volumen 0.000667 m3
Residuos:
- embalaje: re150104 Envases metálicos. (componente de residuo); rendimiento 0.003 kg; Código LER 15 01 04; Masa del elemento 1 kg; Volumen 0.001667 m3

**mt15web020a** m² Geotextil de poliéster Weberdry Fabric 65 "WEBER"
Datos técnicos: Coste energético 5.861 MJ; Emisión de CO2 0.299 kg; Código LER 17 06 04; Masa del elemento 0.06 kg; Volumen 0.0001 m3
Residuos:
- embalaje: re170203 Plástico; rendimiento 0.034 kg

**mt15web025a** kg Barniz de poliuretano alifático monocomponente con base disolvente, Weberdry Pur Coat "WEBER", color blanco
Datos técnicos: Coste energético 32.566 MJ; Emisión de CO2 1.931 kg; Código LER 08 01 11; Masa del elemento 1 kg; Volumen 0.001111 m3
Residuos:
- embalaje: re150104 Envases metálicos; rendimiento 0.08 kg
