# Revestimiento de pavimento decorativo, sistema Weberfloor Design "WEBER"

- Propiedad del archivo: CYPE Ingenieros S.A.
- Formato: FIEBDC-3/2016
- Programa: Generador de precios de la construcción. CYPE Ingenieros, S.A.
- Fecha: 23/05/2025
- Divisa: EUR
- Costes indirectos: 3 %
- IVA: 21 %

## R Revestimientos y trasdosados

### RS Pavimentos

#### RSI Sistemas de pavimentos industriales y decorativos

**RSI230** m² Revestimiento de pavimento decorativo, sistema Weberfloor Design "WEBER".
Revestimiento de pavimento industrial, realizado sobre base de hormigón endurecido, con el sistema Weberfloor Design "WEBER", apto para viviendas, en interiores, mediante la aplicación sucesiva de: imprimación reguladora de la absorción, Weberprim TP05 "WEBER"; capa base de 10 mm de espesor con mortero autonivelante polimérico coloreado Weberfloor Design "WEBER", CT - C30 - F7 - RWA1 según UNE-EN 13813, de color ceniza, aplicado manualmente; y capa de sellado con barniz de poliuretano alifático, Weberfloor Aqua Protect 2C "WEBER", bicomponente con base acuosa, sin disolventes, acabado satinado, aplicada en tres manos.
Criterio de valoración económica: El precio no incluye la superficie soporte ni la ejecución y el sellado de las juntas.
Incluye: Limpieza de la superficie soporte. Replanteo de las juntas y paños de trabajo. Aplicación de la imprimación. Aplicación de la capa base. Aplicación de la capa de sellado. Limpieza final del pavimento.
Criterio de medición de proyecto: Superficie medida en proyección horizontal, según documentación gráfica de Proyecto.
Criterio de medición de obra: Se medirá, en proyección horizontal, la superficie realmente ejecutada según especificaciones de Proyecto.

| Código | Ud | Descripción | Rendimiento | Precio | Importe |
|---|---|---|---|---|---|
| mt09moc005c | kg | Imprimación reguladora de la absorción, Weberprim TP05 "WEBER", para la fijación de soportes disgregables y mejorar la adherencia de los soportes absorbentes. (material) | 0.2 | 8.22 | 1.644 |
| mt47adw060e | kg | Mortero autonivelante polimérico coloreado Weberfloor Design "WEBER", CT - C30 - F7 - RWA1 según UNE-EN 13813, de color ceniza, compuesto por ligantes hidráulicos, áridos silíceos y calcáreos, resinas poliméricas, aditivos orgánicos e inorgánicos y pigmentos naturales, para aplicar con llana. (material) | 16.7 | 1.96 | 32.732 |
| mt47adw091a | kg | Barniz de poliuretano alifático, Weberfloor Aqua Protect 2C "WEBER", bicomponente con base acuosa, sin disolventes, acabado satinado. (material) | 0.18 | 23.82 | 4.288 |
| mo121 | h | Oficial 1ª aplicador de pavimentos industriales. (mano de obra) | 0.57 | 23.1 | 13.167 |
| mo122 | h | Ayudante aplicador de pavimentos industriales. (mano de obra) | 0.57 | 21.94 | 12.506 |
| % | % | Costes directos complementarios | 2 % | 64.337 | 1.287 |
|  |  | Costes directos |  |  | 65.624 |

Residuos:
- colocación: mt09moc005c; factor de residuo 0.03
- colocación: mt47adw060e; factor de residuo 0.062975

## Recursos

**mt09moc005c** kg Imprimación reguladora de la absorción
Datos técnicos: Coste energético 75.527 MJ; Emisión de CO2 2.872 kg; Código LER 17 09 04; Masa del elemento 1 kg; Volumen 0.000667 m3
Residuos:
- embalaje: re170203 Plástico. (componente de residuo); rendimiento 0.003 kg; Código LER 17 02 03; Masa del elemento 1 kg; Volumen 0.001667 m3

**mt47adw060e** kg Mortero autonivelante polimérico coloreado Weberfloor Design "WEBER"
Datos técnicos: Coste energético 2.251 MJ; Emisión de CO2 0.184 kg; Código LER 17 09 04; Masa del elemento 1 kg; Volumen 0.000667 m3
Residuos:
- embalaje: re170203 Plástico; rendimiento 0.003 kg
