# Relleno y nivelación con mortero tipo Grout

- Propiedad del archivo: CYPE INGENIEROS, S.A.
- Formato: FIEBDC-3/2002
- Divisa: EUR
- Costes indirectos: 3.00 %
- IVA: 21.00 %

## E Estructuras

### EH Hormigón armado

#### EHY Reparaciones

**EHY080** m² Relleno y nivelación con mortero tipo Grout.
Relleno y nivelación de 5 mm de espesor con mortero cementoso fluido de altas prestaciones mecánicas y de retracción compensada, Webertec Grout 600 "WEBER", con una resistencia a compresión a 28 días mayor o igual a 60 N/mm², sobre la superficie de un elemento estructural de hormigón endurecido.
Incluye: Replanteo. Limpieza de la superficie soporte. Preparación de la mezcla. Vertido de la capa de mortero. Curado del mortero. Limpieza de los restos generados.
Criterio de medición de proyecto: Superficie medida según documentación gráfica de Proyecto.
Criterio de medición de obra: Se medirá la superficie realmente ejecutada según especificaciones de Proyecto.

| Código | Ud | Descripción | Rendimiento | Precio | Importe |
|---|---|---|---|---|---|
| mt09rew080a | kg | Mortero cementoso fluido de altas prestaciones mecánicas y de retracción compensada, Webertec Grout 600 "WEBER", con una resistencia a compresión a 28 días mayor o igual a 60 N/mm², compuesto de cemento, aditivos especiales y áridos seleccionados, para uso general, para anclajes y rellenos de 2 a 30 mm de espesor, según UNE-EN 1504-6. (material) | 9.750 | 0.53 | 5.17 |
| mt08aaa010a | m³ | Agua. (material) | 0.010 | 1.50 | 0.02 |
| mo020 | h | Oficial 1ª construcción. (mano de obra) | 0.265 | 22.13 | 5.86 |
| mo113 | h | Peón ordinario construcción. (mano de obra) | 0.265 | 20.78 | 5.51 |
| % | % | Costes directos complementarios | 2 % | 16.56 | 0.33 |
|  |  | Costes directos |  |  | 16.89 |
