# Capa base de mortero de cemento sobre paramento exterior

- Propiedad del archivo: CYPE INGENIEROS, S.A.
- Formato: FIEBDC-3/2002
- Divisa: EUR
- Costes indirectos: 3.00 %
- IVA: 21.00 %

## R Revestimientos y trasdosados

### RB Morteros industriales para revoco y enlucido

#### RBE Morteros de cemento

**RBE010** m² Capa base de mortero de cemento sobre paramento exterior.
Capa base de mortero de cemento, tipo GP CSIV W2, según UNE-EN 998-1, Weberev Hidro "WEBER", color gris, de 10 mm de espesor, maestreado, con acabado rugoso, aplicado manualmente, sobre paramento exterior de fábrica cerámica, vertical. Incluso junquillos de PVC, para formación de juntas y malla de fibra de vidrio antiálcalis, Webertherm Malla 200 "WEBER" en los cambios de material y en los frentes de forjado, para evitar fisuras.
Criterio de valoración económica: El precio incluye la protección de los elementos del entorno que puedan verse afectados durante los trabajos y la resolución de puntos singulares, pero no incluye la capa de terminación de mortero.
Incluye: Preparación de la superficie soporte. Despiece de paños de trabajo. Colocación de reglones y lienzas. Colocación de tientos. Formación de maestras. Preparación del mortero. Colocación de la malla entre distintos materiales y en los frentes de forjado. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 1.50 | 0.01 |
| mt28esc050e | kg | Mortero de cemento, tipo GP CSIV W2, según UNE-EN 998-1, para uso en interiores o en exteriores, Weberev Hidro "WEBER", color gris, compuesto por cemento, áridos de granulometría seleccionada y aditivos, suministrado en sacos. (material) | 18.000 | 0.17 | 3.06 |
| mt28maw050j | m² | Malla de fibra de vidrio antiálcalis, Webertherm Malla 200 "WEBER", de 7x6,5 mm de luz de malla, 195 g/m² de masa superficial, 0,65 mm de espesor y de 0,11x50 m, para armar morteros. (material) | 0.210 | 1.93 | 0.41 |
| mt28mon030 | m | Junquillo de PVC. (material) | 0.750 | 0.35 | 0.26 |
| op00tal020 |  | Taladro con batidora. | 1.000 | 0.00 | 0.00 |
| mo039 | h | Oficial 1ª revocador. (mano de obra) | 0.516 | 23.10 | 11.92 |
| mo111 | h | Peón especializado revocador. (mano de obra) | 0.314 | 22.40 | 7.03 |
| % | % | Costes directos complementarios | 2 % | 22.69 | 0.45 |
|  |  | Costes directos |  |  | 23.14 |
