# Reparación de fisuras en revestimiento exterior, sistema Weberenova Antifisuras "WEBER"

- Propiedad del archivo: CYPE INGENIEROS, S.A.
- Formato: FIEBDC-3/2002
- Divisa: EUR
- Costes indirectos: 3.00 %
- IVA: 21.00 %

## R Revestimientos y trasdosados

### RY Preparaciones, protecciones, reparaciones y refuerzos de revestimientos

#### RYY Reparaciones

**RYY050** m² Reparación de fisuras en revestimiento exterior, sistema Weberenova Antifisuras "WEBER".
Reparación de fisuras de hasta 1 mm de anchura en revestimiento exterior, con el sistema Weberenova Antifisuras, acabado orgánico "WEBER", compuesto por: imprimación, Weberprim FX15 "WEBER", a base de resinas acrílicas en dispersión acuosa, cargas minerales y aditivos, dos capas del mismo espesor de mortero polimérico de altas prestaciones reforzado con fibras, Webertherm BaseGel, "WEBER", color gris, de 4 mm de espesor total; capa de acabado de mortero orgánico Webertene Advance XS "WEBER", color a elegir, gama Estándar, acabado gota, sobre imprimación reguladora de la absorción Webertene Primer "WEBER".
Incluye: Preparación de la superficie soporte. Aplicación de la imprimación. Aplicación del mortero base y colocación de la malla de fibra de vidrio en la capa de regularización. Colocación de los perfiles. Resolución de los puntos singulares. Formación de juntas. Aplicación de la capa de acabado. Sellado de juntas.
Criterio de medición de proyecto: Superficie medida según documentación gráfica de Proyecto.
Criterio de medición de obra: Se medirá la superficie realmente ejecutada según especificaciones de Proyecto.

| Código | Ud | Descripción | Rendimiento | Precio | Importe |
|---|---|---|---|---|---|
| mt09moc006c | kg | Imprimación, Weberprim FX15 "WEBER", a base de resinas acrílicas en dispersión acuosa, cargas minerales y aditivos, como puente de unión. (material) | 0.300 | 5.40 | 1.62 |
| mt28mpc020a | kg | Mortero polimérico de altas prestaciones reforzado con fibras, Webertherm BaseGel, "WEBER", color gris, compuesto de cemento gris, cargas minerales, resinas hidrófugas redispersables, fibras y aditivos especiales, para aplicar con llana, para adherir los paneles aislantes y como capa base, tipo GP CSIII W2, según UNE-EN 998-1. (material) | 6.000 | 0.76 | 4.56 |
| mt28maw050h | m² | Malla de fibra de vidrio antiálcalis, Webertherm Malla 160 "WEBER", de 3,5x3,8 mm de luz de malla, 160 g/m² de masa superficial, 0,52 mm de espesor y de 0,11x50 m, para armar morteros. (material) | 1.100 | 1.66 | 1.83 |
| mt28pcc010c | l | Imprimación reguladora de la absorción Webertene Primer "WEBER", color a elegir, gama Estándar, a base de copolímeros acrílicos, cargas minerales y aditivos especiales, impermeable al agua de lluvia y permeable al vapor de agua. (material) | 0.450 | 6.94 | 3.12 |
| mt28esc090c | kg | Mortero orgánico Webertene Advance XS "WEBER", color a elegir, gama Estándar, acabado gota, a base de siloxanos, cargas minerales, pigmentos resistentes a los rayos UV, fungicidas y aditivos especiales. Según UNE-EN 15824. (material) | 1.500 | 4.26 | 6.39 |
| mt28maw230a | m | Perfil de esquina Webertherm "WEBER", de PVC, con malla incorporada de fibra de vidrio de 9 y 10 cm de anchura a cada lado del perfil, para refuerzo de cantos. (material) | 0.300 | 1.35 | 0.41 |
| mt28maw250a | m | Perfil de PVC con malla de fibra de vidrio antiálcalis, Webertherm CF "WEBER", para formación de goterones. (material) | 0.170 | 5.36 | 0.91 |
| mo039 | h | Oficial 1ª revocador. (mano de obra) | 0.331 | 23.10 | 7.65 |
| mo111 | h | Peón especializado revocador. (mano de obra) | 0.331 | 22.40 | 7.41 |
| % | % | Costes directos complementarios | 2 % | 33.90 | 0.68 |
|  |  | Costes directos |  |  | 34.58 |
