# Anclaje mecánico con rotura de puente térmico en fachadas ETICS

- Propiedad del archivo: CYPE Ingenieros S.A.
- Formato: FIEBDC-3/2016
- Programa: Generador de precios de la construcción. CYPE Ingenieros, S.A.
- Fecha: 22/10/2024
- Divisa: EUR
- Costes indirectos: 3 %
- IVA: 21 %

## F Fachadas y particiones

### FS Fachadas ETICS

#### FSX Anclajes

**FSX010** Ud Anclaje mecánico con rotura de puente térmico en fachadas ETICS.
Anclaje mecánico Webertherm Anclaje Thermax 8/M6 60 "WEBER", formado por tornillo de acero galvanizado, de 8 mm de diámetro y 60 mm de longitud, tacos de expansión, base en forma de cono de nylon con rotura de puente térmico y accesorios, carga máxima 20 kg, para fijación de elemento a fachadas ETICS. Incluso sellador adhesivo (MS), para sellado de juntas.
Incluye: Replanteo. Ejecución de la perforación. Limpieza del polvo resultante. Montaje del elemento. Limpieza de los restos sobrantes.
Criterio de medición de proyecto: Número de unidades previstas, según documentación gráfica de Proyecto.
Criterio de medición de obra: Se medirá el número de unidades realmente ejecutadas según especificaciones de Proyecto.

| Código | Ud | Descripción | Rendimiento | Precio | Importe |
|---|---|---|---|---|---|
| mt26rew030aa | Ud | Anclaje mecánico Webertherm Anclaje Thermax 8/M6 60 "WEBER", formado por tornillo de acero galvanizado, de 8 mm de diámetro y 60 mm de longitud, tacos de expansión, base en forma de cono de nylon con rotura de puente térmico y accesorios, carga máxima 20 kg. (material) | 1 | 7.22 | 7.220 |
| mt15qui040a | Ud | Cartucho de 300 cm³ de sellador adhesivo monocomponente, neutro a base de polímeros híbridos (MS), dureza Shore A aproximada de 40, alargamiento en rotura > 450%, según UNE-EN ISO 11600, con resistencia a los rayos UV y a la intemperie, con efecto antimoho, apto para ser pintado. (material) | 0.1 | 7.2 | 0.720 |
| mo020 | h | Oficial 1ª construcción. (mano de obra) | 0.093 | 22.13 | 2.058 |
| mo112 | h | Peón especializado construcción. (mano de obra) | 0.093 | 21.12 | 1.964 |
| % | % | Costes directos complementarios | 2 % | 11.962 | 0.239 |
|  |  | Costes directos |  |  | 12.201 |

Residuos:
- colocación: mt15qui040a; factor de residuo 0.06

## Recursos

**mt15qui040a** Ud Cartucho de 300 cm³ de sellador adhesivo monocomponente
Datos técnicos: Coste energético 63.756 MJ; Emisión de CO2 3.106 kg; Código LER 17 09 04; Masa del elemento 0.375 kg; Volumen 0.00025 m3
Residuos:
- embalaje: re170203 Plástico. (componente de residuo); rendimiento 0.1 kg; Código LER 17 02 03; Masa del elemento 1 kg; Volumen 0.001667 m3
