# Anclaje químico con rotura de puente térmico en fachadas ETICS

- Propiedad del archivo: CYPE Ingenieros S.A.
- Formato: FIEBDC-3/2016
- Programa: Generador de precios de la construcción. CYPE Ingenieros, S.A.
- Fecha: 22/10/2024
- Divisa: EUR
- Costes indirectos: 3 %
- IVA: 21 %

## F Fachadas y particiones

### FS Fachadas ETICS

#### FSX Anclajes

**FSX020** Ud Anclaje químico con rotura de puente térmico en fachadas ETICS.
Anclaje químico Webertherm Anclaje Thermax 12/M12 110 "WEBER", formado por vástago de acero galvanizado, de 12 mm de diámetro, base en forma de cono de nylon con rotura de puente térmico, carga máxima 70 kg y relleno del orificio con inyección de resina epoxi, libre de estireno, para fijación de elemento a fachadas ETICS. Incluso masilla elástica monocomponente Weberflex P100 "WEBER", para sellado de juntas.
Incluye: Replanteo. Ejecución de la perforación. Limpieza del polvo resultante. Inyección de la resina. Montaje del elemento. Limpieza de los restos sobrantes.
Criterio de medición de proyecto: Número de unidades previstas, según documentación gráfica de Proyecto.
Criterio de medición de obra: Se medirá el número de unidades realmente ejecutadas según especificaciones de Proyecto.

| Código | Ud | Descripción | Rendimiento | Precio | Importe |
|---|---|---|---|---|---|
| mt26rew020a | Ud | Anclaje químico Webertherm Anclaje Thermax 12/M12 110 "WEBER", formado por vástago de acero galvanizado, de 12 mm de diámetro, base en forma de cono de nylon con rotura de puente térmico y accesorios, carga máxima 70 kg. (material) | 1 | 28.08 | 28.080 |
| mt26rew010a | Ud | Cartucho de resina epoxi, libre de estireno, de dos componentes, con dosificador y boquilla de mezcla automática, de 280 ml, para anclajes estructurales verticales y horizontales. (material) | 0.019 | 20.25 | 0.385 |
| mt15sjw010a | Ud | Cartucho de 300 cm³ de masilla elástica monocomponente a base de poliuretano, Weberflex P100 "WEBER", de color blanco, con dureza Shore A aproximada de 45, según UNE-EN ISO 868 y elongación a rotura >= 600%, según UNE-EN ISO 8339. (material) | 0.11 | 5.38 | 0.592 |
| mo020 | h | Oficial 1ª construcción. (mano de obra) | 0.104 | 22.13 | 2.302 |
| mo112 | h | Peón especializado construcción. (mano de obra) | 0.104 | 21.12 | 2.196 |
| % | % | Costes directos complementarios | 2 % | 33.555 | 0.671 |
|  |  | Costes directos |  |  | 34.226 |

Residuos:
- colocación: mt26rew010a; factor de residuo 0.03
- colocación: mt15sjw010a; factor de residuo 0.06

## Recursos

**mt26rew010a** Ud Cartucho de resina epoxi
Datos técnicos: Coste energético 48.430 MJ; Emisión de CO2 2.064 kg; Código LER 17 09 04; Masa del elemento 0.336 kg; Volumen 0.000224 m3
Residuos:
- embalaje: re170203 Plástico. (componente de residuo); rendimiento 0.2 kg; Código LER 17 02 03; Masa del elemento 1 kg; Volumen 0.001667 m3

**mt15sjw010a** Ud Cartucho de 300 cm³ de masilla elástica monocomponente a base de poliuretano
Datos técnicos: Coste energético 65.918 MJ; Emisión de CO2 3.211 kg; Código LER 17 09 04; Masa del elemento 0.39 kg; Volumen 0.00026 m3
Residuos:
- embalaje: re170203 Plástico; rendimiento 0.1 kg
