# Pavimento interior de piezas de baldosín catalán. Colocación en capa fina

- Propiedad del archivo: CYPE Ingenieros S.A.
- Formato: FIEBDC-3/2016
- Programa: Generador de precios de la construcción. CYPE Ingenieros, S.A.
- Fecha: 03/07/2024
- Divisa: EUR
- Costes indirectos: 3 %
- IVA: 21 %

## R Revestimientos y trasdosados

### RS Pavimentos

#### RSG Cerámicos

**RSG170** m² Pavimento interior de piezas de baldosín catalán. Colocación en capa fina.
Precio: 0
Pavimento interior de piezas de baldosín catalán, de 200x200x8 mm, gama media, capacidad de absorción de agua 6%
